# Großräschen_AFU_Baukonstruktionen
Angebotsaufforderung (GAEB DA XML 3.2, DA83)
Projekt: 251013_3
Währung: EUR
Bieterkommentare zugelassen: ja
Erstellt mit: ASBwin 24.0.0.0, Position 24.0.0.0, 10.03.2026

## Vorbemerkungen

## Allgemeine Vorbemerkungen
1. Allgemeine Vorbemerkungen
Auf dem Eckgrundstück zwischen Wilhelm-Pieck-Straße und
Chransdorfer Straße in Großräschen wird die künftige
Kindertagesstätte „Spatzennest“ errichtet.
Anschrift der Baustelle:
Wilhelm-Pieck-Straße 111
01983 Großräschen
Die Kindertagesstätte umfasst die Bereiche der Kinderkrippe
(U3), des Kindergartens (Ü3), ergänzende Räumlichkeiten für
Personal, Bewegungsraum und Kinderrestaurant, sowie
Freianlagen und Erschließungen.

## Lage der Baustelle
2. Baustelle
2.1 Lage der Baustelle
Das zu bebauende Grundstück befindet sich auf dem Flurstück
1230, der Gemarkung Großräschen, Flur 1. Dem
Bauvorhaben liegt der Bebauungsplan Nr. 46 zugrunde. Dieser
liegt in der Stadtverwaltung zur Einsicht vor. Im Norden, auf der
anderen Seite der Wilhelm-Pieck-Straße befindet sich ein DRK
Seniorenwohnpark. Im Osten, auf der gegenüberliegenden Seite
der Chransdorfer Straße, ist aktuell eine Freifläche vorhanden
und wird künftig als allgemeines Wohngebiet entwickelt. Im
Süden grenzen nicht genutzte Flächen an das Grundstück.
Weiter südlich schließt das Gelände der Freiwilligen
Feuerwehr an. Im Westen wird das Grundstück durch eine
Seitenstraße der Wilhelm-Pieck-Straße begrenzt. Über diese
Seitenstraße erfolgt auch die Zufahrt zum Baugelände.
Ausfahrten befinden sich auf der Wilhelm-Pieck-Straße und der
Chransdorfer Straße. Die Zu- und Ausfahrten sind im
Baustelleneinrichtungsplan zu entnehmen. Sowohl die Wilhelm-
Pieck-Straße, als auch die Chransdorfer Straße sind
Hauptverkehrsstraßen mit jeweils einer Fahrspur in beide
Richtungen ohne Parkstreifen. Parkplätze befinden sich in
unmittelbarer Nähe.
Das eingeschossige Gebäude wird in einem Bauabschnitt,
ebenerdig erschlossen und befindet sich nach Fertigstellung auf
fast ebener Geländefläche. Zur Bauzeit fällt das Gelände von der
Straße nach Süden hin ab.
2.2. Baugelände
Das Baufeld hat eine Ausdehnung in Ost/West-Richtung von ca.
175m, in Nord/Süd-Richtung von ca. 53m. Entsprechende
Transportwege, auch für Zwischenlager auf der Baustelle, sind in
die Einheitspreise einzukalkulieren.
Das Gelände ist von schwach bindigen und bindigen Erdstoffen
(S, UL und UM) geprägt und damit schlecht versickerungsfähig.
Bei Starkregen kann sich oberflächennah Schichtenwasser bilden.
Der Wasserspiegel wurde am 08.02.2023 bis in 6m Tiefe
nicht angeschnitten. Organisch durchsetzter Oberboden (OH) mit
schwarzer Färbung wird großteils vollständig abgetragen. Die
darunter lagernden schwach bindigen und bindigen Böden
weisen eine steife Konsistenz auf, bzw. liegen in einer knapp
mitteldichten, mitteldichten Lagerung vor. Die Böden werden als
ausreichend tragfähig eingeschätzt.
"Für bauwirtschaftliche Ermittlungen sind die angetroffenen Böden nach VOB/DIN
18300 (2015) in
folgende Homogenbereiche einzuordnen:
Homogenbereich A - Mutterboden, Sande mit organischen Beimengungen (OH)
Homogenbereich B - aufgefüllte Sande (SU)
Homogenbereich C - Schluffe und Schluff-Sand-Gemische (UM, Sâ und UL)"
[Baugrundgutachten]
Bei den im Planum anstehenden bindigen Böden ist zu beachten,
dass sie in der offenen Baugrube im entspannten Zustand bei
Niederschlägen schnell Wasser aufnehmen und dann ihre
Tragfähigkeit verlieren.
Das Baugrundgutachten mit geotechnischen und hydrologischen
Angaben des Baufeldes liegt vor und ist vom AN beim AG
einzusehen. Der AN hat sich umfassend über die
Baugrundverhältnisse zu informieren.
Es sind für den bestehenden Boden geeignete Fahrzeuge,
Hebezeuge und Baumaschinen einzusetzen.
Das Gelände ist ausschließlich innerhalb des Baufeld
umschließenden Bauzaunes zu befahren und zu betreten.
2.3 Der Baustellenverkehr richtet sich nach dem
Baustelleneinrichtungsplan. In diesem sind Baustraßen und nicht
befahrbare Bereiche (Baustelleneinrichtung, Lagerflächen,
Bauwerke) eingetragen. Lager- und Aufstellflächen werden für
den AN ausgewiesen, aber nicht befestigt. Die Schaffung eines
entsprechenden Untergrundes ist Aufgabe des AN und von
diesem einzukalkulieren.
2.4. Baustellenabfälle
Baustellenabfälle sind Eigentum des AN und sind durch ihn zu
beseitigen und entsprechend den gesetzlichen Bestimmungen zu
entsorgen.
2.5. Bäume
Die auf dem Baugelände befindlichen Bäume sind zu erhalten
und zu schützen. Diese dürfen weder oberirdisch noch
unterirdisch zerstört noch beschädigt werden. Jegliches Ablagern
oder Überfahren im Wurzelbereich führt zu unzulässigen
Verdichtungen und ist zu unterlassen.
2.6. Kampfmittel
Das Grundstück liegt nach derzeitigen Erkenntnissen nicht in
einer Kampfmittelverdachtsfläche. Sollten bei den Erdarbeiten
Gegenstände gefunden werden, die den Verdacht erwecken,
dass es sich um Kampfmittel handelt, sind die Arbeiten
einzustellen und Absperrmaßnahmen vorzunehmen Diese
Gegenstände dürfen nicht berührt, nicht bewegt oder anderweitig
erschüttert werden.
Verständigen Sie in einem konkreten Fall die nächste Polizeidienststelle,
Tel.: 035753 6139
2.7. Baufahrzeuge
Die Fahrzeuge haben die Baustelle mit gereinigten Rädern
zu verlassen. Die Verschmutzung der öffentlichen Straßen
und Wege ist zu verhindern. Verschmutze Straßen und
Wege sind zu Lasten des AN zu reinigen. Die Reinigung hat
entsprechend Verschmutzungsgrad bis täglich zu erfolgen.
2.8 Nebenflächen
Lagerflächen, die der AN für seine eigenen Geräte,
Container, Baumaterialien benötigt, sind vom AN selbst in
der geeigneten Weise herzurichten. Die Beschaffenheit des
Bodens auf der Baustelle ist dabei zu beachten!
2.9 Nebenanlagen
Für Gerüste, Hebezeuge, Aufzüge, Aufenthalts- und
Lagerräume, Einrichtungen ist der AN allein zuständig. Vom AG
werden keine für die Mitbenutzung zur Verfügung gestellt.
Die Mitbenutzung der durch fremde Firmen errichteten Anlagen
liegt in der Verantwortung des AN.
2.9 Vorhandene Anlagen
Entlang der Grundstücksgrenze an der Wilhelm-Pieck-Straße
und der Chransdorfer Straße sind Leitungsrechte, einschl.
Schutzstreifen eingetragen. Ebenso in der nord-westlichen Ecke
des Grundstückes befindet sich ein Schutzbereich aufgrund von
Leitungsrechten. Zudem liegt an der nördlichen
Grundstücksgrenze ein Kabel der Mitnetz mit unsicherer Lage
vor. Weitere Bestandsleitungen auf dem Baugrundstück sind
dem amtlichen Lageplan zu entnehmen, welcher zur Einsicht bei
der Geimeinde vorliegt.
Im Bereich von erdverlegten Kabeln ist auf Überfahrschutz
zu achten, dieser ist bei Erfordernis vom AN selbst
herzustellen.
2.11 Bauwasser, Abwasser, Baustrom
Die zentrale Baustelleneinrichtung errichtet die Anschlüsse für
Bauwasser und Abwasser an der nord-westlichen
Grundstücksecke der Wilhelm-Pieck-Straße, der Elt-Anschluss
befindet sich im Nord-Osten. Die zentralen, öffentlichen
Anschlüsse enden an den jeweiligen Übergabepunkten im
Grundstück (Schmutzwasserschacht, Zisterne,
Bauwasserverteiler, zentraler Eltverteiler).
Die Tiefbauarbeiten für die Kabel- und Kanalgräben erfolgen
bauseits.
2.12 Bauschild
Es wird ein Hauptbauschild errichtet. Eigene Firmenschilder als
Bauschilder sind nicht zugelassen. Der Auftragnehmer kann
jedoch auf eigene Kosten Streifenschilder unter dem Hauptbauschild anbringen lassen,
die vom Material, Form und Anbringort vorgegeben sind und bereit gestellt werden.
Die Beschriftung erfolgt nach einheitlicher Form, vorgegeben vom
AG. Der Inhalt ist vom AN bereit zu stellen.

## Baustelleneinrichtung
3. Angaben zur Ausführung
Die Bauarbeiten erfolgen in einem Bauabschnitt.
Hebezeuge insbesondere Krane, Gerüste und andere
Transportmittel unterliegen der Verantwortung der
einzelnen AN. Sie werden nicht separat beschrieben. Die Geräte
einschließlich Transport, Betrieb, Vorhalte und Abtransport sind
in das Angebot mit einzurechnen.
Besondere Anforderungen an die Baustelleneinrichtung:
Eine zentrale Baustelleneinrichtung steht nicht zur Verfügung.
Eine Baustelleneinrichtung hat jedes Gewerk selbst zu stellen,
einschließlich Umkleide und Waschmöglichkeiten, einen
Personalraum, Material- und Gerätelager.
Der AN hat sich über die Lage von Leitungen, Kabeln oder dergleichen zu informieren.
Den Auflagen des Nutzers ist Folge zu leisten. Die im Plan eingetragenen Medien dienen lediglich zur Information.
Sicherheits- und Gesundheitsschutzkoordination
Durch den AG wurde ein SiGeKo benannt.
Auf die Geltung der Baustellenordnung sowie des Sicherheits- und
Gesundheitsschutzplanes wird hiermit hingewiesen.
Vor Aufnahme der Bauarbeiten ist eine aktenkundige Belehrung der Mitarbeiter
durchzuführen.
Radonauskunft
- unzutreffend-
Archäologische Grabungen
siehe Kampfmittelauskunft
Altlasten
siehe Kampfmittelauskunft
Baulasten
- unzutreffend-
Arbeiten anderer Unternehmen auf der Baustelle
Der AN hat dem AG und durch den AG beauftragten Dritten den Zugang zur
Baustelle jederzeit zu ermöglichen. Andere auf der Baustelle tätige Firmen
müssen in Teilen auf durch den AN zu erbringenden, noch nicht abgenommene
Leistungen aufsetzen. Der AN hat dafür Sorge zu tragen, dass seine eigene
Leistung dadurch keinen Schaden nimmt und abnahmefähig bleibt.
Gegebenenfalls sind Leistungsfeststellungen mit der Bauüberwachung
vorzunehmen, wenn die eigene Leistung dadurch verdeckt wird. Alle beteiligten
Unternehmen sind verpflichtet, das gleichzeitige Zusammenwirken mehrerer
Gewerke so untereinander zu koordinieren, dass ein reibungsloser und rascher
Ablauf der Gesamtmaßnahme gewährleistet wird.
Firmenangehörige
Der Auftragnehmer hat sicherzustellen, dass sich seine auf der Baustelle
eingesetzten Arbeitnehmer jederzeit als Firmenangehörige ausweisen können.
Der Auftraggeber behält sich vor, durch seinen bevollmächtigen Vertreter
Stichproben zur Einhaltung dieser Maßnahmen auf der Baustelle durchzuführen.
Baustellensprache
Die Baustellensprache ist Deutsch

## Bauablauf
4. Bauablauf
Der Auftragnehmer hat sofort, jedoch spätestens zwei Wochen nach
Auftragserteilung, einen Feinterminplan mit Kapazitätsuntersetzung auf Grundlage
des Generalterminplanes und unter Beachtung der Vertragsfrist zu erstellen und
dem Auftraggeber zu übergeben. Der Auftragnehmer hat diesen Feinterminplan
koordinierend mit dem Auftraggeber und der örtlichen Bauleitung abzustimmen.
Bautagebücher
Der Auftragnehmer hat ein Bautagebuch zu führen und dem Auftraggeber bzw.
der Bauüberwachung wöchentlich unaufgefordert vorzulegen.
Besondere Erschwernisse
Der Bieter hat in seiner Kalkulation davon auszugehen, dass die Arbeiten
abschnittsweise und zeitversetzt auszuführen sind und der Kooperation mit
anderen Gewerken bedürfen. Daraus resultierende mehrfache Anfahrten zur
Baustelle werden nicht gesondert vergütet.
Bauberatungen
Zur fachlichen und terminlichen Koordinierung aller am Bau Beteiligten, werden
wöchentlich bzw. nach Festlegung der Bauüberwachung, Bauberatungen
durchgeführt. Der Auftragnehmer hat durch seinen Fachbauleiter oder einen
kompetenten Vertreter regelmäßig an den Bauberatungen teilzunehmen. Die
Teilnahme an den Bauberatungen wird nicht gesondert vergütet.

## Baustellenorganisation
5. Baustellenorganisation
1.1 Lager und Arbeitsplätze auf der Baustelle:
Aufenthalts- und Personalräume für Personal des AN können nicht gestellt werden. Aufgrund der beengten Grundstückssituation ist der Platz für Arbeits- und Lagerflächen sowie Tagesunterkünfte beschränkt. Entsprechende Flächen sind mit dem AG abzustimmen. Parken von privaten Kraftfahrzeugen im Baustellenbereich ist untersagt.
5.2 Wasseranschlüsse stehen zur Verfügung! Abwasseranschlüsse bestehen.
5.3 Elektroanschlüsse stehen zur Verfügung!
5.4 Baustelleneinrichtung
Alle Material- , Liefer-, Lohn- , Entsorgungs- , Kipp- und Transportkosten sowie die Kosten für die Baustelleneinrichtung sowie die Baustellensäuberung sind in die Einheitspreise einzukalkulieren.
Dazu gehört insbesondere das arbeitstägliche Entsorgen von Verpackungsresten sowie das Absammeln von Baustoffen (Steine D > 2,5 cm) aus dem Seitenbereich der Baustelle.
Der AN hat für eine ständige Besetzung der Baustelle mit einer verantwortlichen Aufsichtsperson Sorge zu tragen, die die fachgerechte Ausführung der Arbeiten überwacht und für den Unfallschutz auf der Baustelle zuständig ist.
5.5 Materialanlieferung
Die Anlieferung von Material hat fracht- u. verpackungsfrei bis zur Verwendungsstelle zu erfolgen. Hilfskräfte zum Entladen der Teile werden nicht zur Verfügung gestellt. Alle Lieferungen, auch kleinsten Umfangs, sind vom Auftragnehmer auf der Baustelle in Empfang zu nehmen; an den Auftraggeber gesandte Lieferungen werden auf Kosten des Auftragnehmers an den Absender zurückgeschickt.
5.6 Medientrassen
Der Auftragnehmer hat sich selbständig über das Vorhandensein von
Leitungen, Kabeln oder dergleichen zu informieren. Den Auflagen des Nutzers ist Folge zu leisten. Die im Plan eingetragenen Medien dienen lediglich zur Information.
5.7 Baugrund
Die wesentlichen Bodenmerkmale sind in den betreffenden Positionen enthalten.
5.8 Einhaltung Baustellenordnung, Unfallverhütung
Der AN hat selbständig für die Einhaltung der Arbeits-, Gesundheits- und Schutzverordnungen Sorge zu tragen.
5.9 Durchführung der Fällarbeiten
Fällungen sind arbeitstäglich aufzuarbeiten und zu sichern, sowie mindestens wöchentlich zu beräumen.
Die Fällreste sind fachgerecht zu verwerten. Geshreddertes Material darf nicht als Mulch vor Ort verbleiben.

## Bauausführung
6. Angaben zur Bauausführung
6.1 Art und Umfang der Leistung
Inhalt dieser Ausschreibung sind die in den Titeln aufgeführten Bauleistungen
6.2 Bauablauf
Der AN hat über die gesamte Ausführungszeit Bautageberichte zu führen und einmal pro Woche gesammelt an den AG und dessen Bevollmächtigten zu übergeben. Die Berichte müssen alle Angaben enthalten, die für
die Ausführung und Abrechnung des Auftrages von Bedeutung sind .
6.3 Emissionsschutz
Es dürfen nur Geräte eingesetzt werden, die bezüglich Emissions- und Immissionsschutz den neuesten technischen Auflagen und Vorschriften sowie dem neuesten technischen Stand entsprechen. Grundsätzlich sind die erschütterungsärmsten Verfahren anzuwenden bzw . sind unumgängliche Erschütterungen auf das technisch erforderliche Mindestmaß zu beschränken.
6.4 Abbruch- und Altmaterialien, Entsorgung von Bauabfällen / Abbrucharbeiten
Der Auftragnehmer hat mit der Aufnahme seiner Tätigkeit die Aufgabe, die in der Leistungsbeschreibung aufgeführten sowie der von ihm selbst erzeugten Abfälle einer fachgerechten Verwertung zuzuführen. Er übernimmt die Pflichten des Auftraggebers zur Verwertung und Beseitigung der Abfälle unter Beachtung der einschlägigen gesetzlichen, insbesondere abfallrechtlichen Bestimmungen gemäß Kreislaufwirtschaftsgesetz (KrWG ) sowie des Standes der Technik und führt die von ihm zu erbringenden Nachweise.
Der Auftragnehmer trifft alle erforderlichen Vorkehrungen, um Abfälle möglichst getrennt zu erfassen. Alle Stoffe, die ausgebaut werden, sollen nach den Grundsätzen des Kreislaufwirtschaftsgesetzes durch den AN vorrangig einer Verwertung zugeführt werden, auch wenn dies nicht gesondert im Leistungstext vermerkt wird. Die Art der stofflichen bzw. energetischen Verwertung der in das Eigentum des AN übergehenden Ausbaustoffe gemäß KrWG obliegt der Verantwortung des AN. Die Aufwendungen sind in die Einheitspreise der Positionen einzurechnen, ein Anspruch auf gesonderte Vergütung besteht nicht. Wenn eine Verwertung nicht möglich ist, sind die Stoffe zu entsorgen. Für alle zu entsorgenden Stoffe sind die gemäß Nachweisverordnung erforderlichen Entsorgungs- und Verwertungsnachweise einzuholen und dem Auftraggeber zu übergeben. Die Entsorgungsgebühren sind in die Einheitspreise einzukalkulieren . Über die rechtskonforme Entsorgung ist ein Abfallnachweisbuch zur Vorlage bei der AG-Bauleitung zu führen. Der AN hat Bauschutt und sonstige Abfälle seiner Leistungen ständig, mindestens täglich, zu beseitigen. Durch den
AN verunreinigte Verkehrswege sind umgehend wieder zu säubern. Wird belastetes Material aufgefunden, ist der Auftraggeber sofort zu informieren. Das Material ist gemäß den gesetzlichen Bestimmungen gesondert zu lagern. Die Art und Weise der Lagerung und Entsorgung wird von dem mit der Untersuchung
beauftragten Labor festgelegt. Die Leistungen für belastetes Material sind nicht Bestandteil dieses Leistungsverzeichnisses, es sei denn es wird in Einzelpositionen ausdrücklich darauf hingewiesen.
6.5 Baumschutz
Der AN hat seine Arbeitskräfte vor Ausführung der Arbeiten darüber zu belehren, dass keine oberirdischen sowie keine unterirdischen Teile von Bäumen beschädigt werden dürfen. Jegliches Ablagern von Maschinen, Bauteilen, Baustoffresten, Aushub u.ä. in den Seitenräumen, insbes. im Bereich von Bäumen ist untersagt .
Das Überfahren des Wurzelbereiches mit Baumaschinen führt zu unzulässigen Verdichtungen und ist zu unterlassen.
6.6 Anweisungen der Aufsichtsbehörden
Anweisungen der Aufsichtsbehörden an den AN sind dem AG sofort zur Kenntnis zubringen. Ebenso die Ansprüche Dritter wegen Auswirkungen der Arbeiten des AN .
6.7 Fachbauleitererklärung
Mit Beginn der Arbeiten ist dem Auftraggeber die Fachbauleiterbestellung, zum Bauende die Fachbauleitererklärung gemäß Brandenburgischer Bauordnung §56 Absatz 2 vorzulegen.
6.8 Anzeigepflicht von archäologischen Bodenfunden
Archäologische Bodenfunde sind dem Brandenburgischen Landesamt für Denkmalpflege und Archäologischen Landesmuseum zu melden.
Tel.: 033702/211-1200

## 03 Außenanlagen Zaunbau und Baukonstruktionen
Datum: 10.03.2026

### Bereich 01 Baukonstruktionen KGr 540

#### Titel 01.01 590 Bauvorbereitung

**01.01.0001 Baustelleneinrichtung**
*** Pauschalposition
Baustelleneinrichtung
einrichten, für die Dauer der Bauzeit vorhalten und unterhalten,
einschließlich erforderlicher Lagerflächen,
und anschließend zurückbauen.
Menge: 1,000 Psch
Kostengruppen nach DIN 276 2018: 591

#### Titel 01.02 541 Einfriedung

**01.02.0001 Einfriedung Gittermattenzaun**
Einfriedung Gittermattenzaun
Zaunfelder Doppelstabgittermatten 8/6/8
Standardbreite 2,51 m
Höhe 1,43m
keine überstehenden Spitzen (oder Felder drehen),
mitsamt Pfosten 4x6 cm
in 11, in sich durchgehenden Teilabschnitten,
inkl. aller Schneid und/oder Biegearbeiten,
inkl. 3 Außenecken,
inkl. 2 Innenecken,
inkl. 11 Endpfosten/Wandanschlüsse
inkl. aller Befestigungsmittel,
Schnittflächen mit Korrosionsschutz (Pulververzinkung, Nasslackierung) versehen,

Material: feuerverzinkt, Pulverlackierung in RAL 7038, achatgrau

mit eingegrabenem Sockel Rasenbord 6/25/100 als Untergrabschutz gegen Wildtiere

Liefern, Aufstellen und Befestigung des Gittermattenzaunes einschließlich anfallender Erdarbeiten und Auskofferungen für Fundamente.
Fundamentierung nach Herstellerangaben.
Lagerung und Verwertung des anfallenden Materials vor Ort.
Maximale Transportentfernung im Baufeld 150m.
Menge: 146,000 m
Kostengruppen nach DIN 276 2018: 541
Kostengruppen nach DIN 276-1 2008: 540

**01.02.0002 Einfriedung Maschendrahtzaun**
Maschendrahtzaun
Zaunfelder 2,50m breit
sichtbare Höhe 1,43m
mitsamt Pfosten Durchmesser 4 cm mit Abdeckkappe
Material: feuerverzinkt, kunststoffummantelt in RAL 7030, steingrau
Spanndrähte in drei Höhen,
durchgängig 50 cm eingraben zum Schutz vor Wildtieren,
keine Ecken,
inkl. aller Befestigungsteile, inkl. erforderliche Spannschlösser,
Abstrebungen nach statischen Erfordernissen

Liefern, Aufstellen und Befestigung des Maschendrahtzaunes einschließlich anfallender Erdarbeiten und Auskofferungen für Fundamente.
Fundamentierung und Erdeinbaustück nach Herstellerangeboten.
Einbau des anfallenden Bodens vor Ort.
Maximale Transportentfernung im Baufeld 150m.
Menge: 165,000 m
Kostengruppen nach DIN 276 2018: 541
Kostengruppen nach DIN 276-1 2008: 540

**01.02.0003 Tor 3,5 doppelflügelig außen**
Einfahrtstor, zweiflügelig, B 3,50
2-flügeliges Einfahrtstor asymmetrisch,
verzinkt, pulverbeschichtet RAL 7038, achatgrau
350cm Breite
150cm Eingangstür, 200cm Einfahrtstor
Füllung Doppelstabgittermatten 8/6/8

Inkl. Pfosten zum Einbetonieren
Inkl. Fundament und Erdarbeiten
mit Feststeller mittig und jeweils außen
Doppelschließung, vorbereitet für Doppelzylinderschloss,
kleiner Flügel mit Fluchttürfunktion,
Duchgreifschutz
Liefern, Aufstellen und Befestigung der Einfahrtstore einschließlich anfallender Erdarbeiten und Auskofferungen für Fundamente.
Fundamentierung und Erdeinbaustück nach Herstellerangeboten.
Einbau des anfallenden Bodens vor Ort.
Maximale Transportentfernung 250m.
Menge: 3,000 St
Kostengruppen nach DIN 276 2018: 541
Kostengruppen nach DIN 276-1 2008: 540

**01.02.0004 Tor 1,5 einflügelig**
Eingangstor
150 cm Breite, verzinkt, pulverbeschichtet RAL 7038, achatgrau
Füllung Doppelstabgittermatten 8/6/8,
Doppelschließung, vorbereitet für Doppelzylinderschloss,
mit Fluchttürfunktion, Duchgreifschutz

Liefern, Aufstellen und Befestigung der Eingangstore einschließlich anfallender Erdarbeiten und Auskofferungen für Fundamente.
Fundamentierung und Erdeinbaustück nach Herstellerangeboten.
Einbau des anfallenden Bodens vor Ort.
Maximale Transportentfernung 250m.
Menge: 1,000 St
Kostengruppen nach DIN 276 2018: 541
Kostengruppen nach DIN 276-1 2008: 540

**01.02.0005 Einfassung Betonrundbord 15x22x100cm R2**
Einfassung Betonrundbord 15x22x100cm R2
Liefern und Einbau der Toreinfahrten im Westen und Osten zum Wirtschaftsweg mit eingesenktem Betonrundbord 15x22x100cm
Anschlag +/- 0cm
in Betonfundament C20/25
Menge: 7,000 m
Kostengruppen nach DIN 276 2018: 530
Kostengruppen nach DIN 276-1 2008: 540

#### Titel 01.03 545 Überdachungen

**01.03.0001 Mülleinhausung**
Mülleinhausung LxBxH: 602x165x250cm

Liefern und Montage der Mülleinhausung im südöstlichen Teil der Außenanlagen.

Stahlkonstruktion aus im Rastermaß angeordneten gekanteten Stützen und Dachteilen, von außen keine sichtbaren Verbindungsmittel. Frontseite ohne Stützen.
Alle Stahlteile feuerverzinkt und pulverbeschichtet. Oberfläche der Trapezbleche beidseitig bandverzinkt und beschichtet. Innenseite Polyester / RSL grauweiß, Außenseite zusätzlich in grauweiß ähnlich RAL 7038, achatgrau beschichtet.

Flachdach, Dacheindeckung Trapezblech, umlaufende Attika, 250 mm hoch.

Wand- und Türfüllung aus Aluminium-Profil, im Holzdekor Holzart Douglasier (hell), Pine (hell), waagerecht.

Stützen mit angeschweißten Fußplatten zum Aufdübeln auf bauseitige Fundamente. Fundamente nach Herstellerangaben.

Liefern, Aufstellen und Befestigung der Mülleinhausung einschließlich anfallender Erdarbeiten und Auskofferungen für Fundamente.
Fundamentierung und Erdeinbaustück nach Herstellerangeboten.
Lagerung und Verwertung des anfallenden Materials.
Maximale Transportentfernung 250m.
Menge: 1,000 St
Kostengruppen nach DIN 276 2018: 545
Kostengruppen nach DIN 276-1 2008: 540

**01.03.0002 Überdachung für Fahrräder**
Fahrradüberdachung LxBxH: 930x330x242 cm
(220 lichte Höhe)

Liefern und Montage der Fahrradüberdachung im südöstlichen Teil der Außenanlagen.

Stahlkonstruktion aus im Rastermaß angeordneten gekanteten Stützen und Dachteilen, von außen keine sichtbaren Verbindungsmittel. Frontseite ohne Stützen.
Alle Stahlteile feuerverzinkt und pulverbeschichtet. Oberfläche der Trapezbleche beidseitig bandverzinkt und beschichtet. Innenseite Polyester / RSL grauweiß, Außenseite zusätzlich in grauweiß ähnlich RAL 7038, achatgrau beschichtet.

Flachdach, Dacheindeckung Trapezblech, umlaufende Attika, 250 mm hoch.

Wand- und Türfüllung aus Aluminium-Profil, im Rankgitter, waagerecht.

Stützen mit angeschweißten Fußplatten zum Aufdübeln auf bauseitige Fundamente. Fundamenttiefe bei -20cm.

Liefern, Aufstellen und Befestigung Fahrradüberdachung einschließlich anfallender Erdarbeiten und Auskofferungen für Fundamente.
Fundamentierung und Erdeinbaustück nach Herstellerangeboten.
Lagerung und Verwertung des anfallenden Materials.
Maximale Transportentfernung 250m.
Menge: 1,000 St
Kostengruppen nach DIN 276 2018: 545
Kostengruppen nach DIN 276-1 2008: 540

**01.03.0003 Gerätehaus für Spielgeräte**
Gerätehaus für Spielgeräte LxBxH: 612x460x242cm

Liefern und Montage des Gerätehauses im südlichen Teil der Außenanlagen.

Stahlkonstruktion aus im Rastermaß angeordneten gekanteten Stützen und Dachteilen, von außen keine sichtbaren Verbindungsmittel. Frontseite ohne Stützen.
Alle Stahlteile feuerverzinkt und pulverbeschichtet. Oberfläche der Trapezbleche beidseitig bandverzinkt und beschichtet. Innenseite Polyester / RSL grauweiß, Außenseite zusätzlich in grauweiß ähnlich RAL 7038, achatgrau beschichtet.

Flachdach, Dacheindeckung Trapezblech, umlaufende Attika, 250 mm hoch.

Wand- und Türfüllung aus Aluminium-Profil, im Holzdekor Holzart Douglasier (hell), Pine (hell), waagerecht.
Drehflügeltür, einflügelig
mit Aluminium-Profil, waagerecht
2 SchiebetürenTür inklusive Beschlagsgarnituren aus Aluminium,
standardmäßig vorbereitet für den Einbau eines Schließzylinders 30/30.

Stützen mit angeschweißten Fußplatten zum Aufdübeln auf bauseitige Fundamente. Fundamente nach Herstellerinformationen.

Liefern, Aufstellen und Befestigung des Gerätehauses einschließlich anfallender Erdarbeiten und Auskofferungen für Fundamente.
Fundamentierung und Erdeinbaustück nach Herstellerangeboten.
Menge: 1,000 St
Kostengruppen nach DIN 276 2018: 545
Kostengruppen nach DIN 276-1 2008: 540

**01.03.0004 Werkzeug- und Gartengerätehaus**
Liefern und Montage einer Fertigteildoppelgarage
als Werkzeug- und Gartengerätehaus,
im südwestlichen Teil der Außenanlagen.
Grundfläche 5,52*5,4 m, lichte Einfahrtshöhe 2,5 m, Gesamthöhe 2,75
Konstruktion
Stahlbeton der Güte C30/37, komplett mit Boden
Wände ohne Konizität mit 8 cm Wandstärke und Lüftungsöffnungen
Boden mit erhöhten Frost-Tausalz-Widerstandeigenschaften und bündigem Abschluss mit den Torstielen, für geradlinigen Anschluss des Vorplatzgeleges
CE konform
Dach und Dachentwässerung
Ausgebildet als Wannendach mit ringsumlaufender Betonattika in einer Ebene inkl. Dachbeschichtung
Dacheinlauf mit Laubfang bei der Rückwand und Ableitung über Fallrohr in der hinteren linken oder rechten Garagenecke bis Unterkante Garagenboden
Innenausstattung
Decke und Wände mit scheuerbeständigem und freundlich hellgelbem Dispersionsanstrich in Fassadenfarbqualität
Warnschild
Türanschlagschutz
Wartungshinweis
Außenbehandlung
Außenseiten endfertig, geputzt und gestrichen,
inkl. Anstrich Außenputz ähnlich RAL 9002 beige nach Wahl des AG,
Elektroinstallation: 2 Deckenleuchten zentral über Stellflächen, 1 Schalter innen neben der Tür,
1 Doppelsteckdose  an der Rückwand 230 V,
1 Steckdose 400 V / 16A, nahe Eingangstür,
Einführungsöffnung im Boden hinten links,
bauseits vorhandene Zuleitung einführen und Herstellen der Anschlüsse.
Sektionaltor: manuelle Bedienung, mechanisch (Kettenzug),
Aluminium lackiert, mit 1 Schlupftür, mit Schließung Klinke-Klinke, innen Panikfunktion, vorbereitet für Doppelschließzylinder; (alternativ Tür in der linken Seitenwand, vorn)
inkl. Anstrich für Tor ähnlich RAL  7044 warmes Grau nach Wahl des AG),
inkl. extensive Dachbegrünung
Wurzelschutzfolie, Schutzvlies, Drainschüttung 20-25mm/
mineralisches Schüttgut, Filtervlies, Extensivsubstrat,
Sedumsprossensaat mit 50-100g/ m²,
inkl. Fundamentierung nach Herstellerangaben,
inkl. erforderlicher Erdarbeiten
Menge: 1,000 St
Kostengruppen nach DIN 276 2018: 545
Kostengruppen nach DIN 276-1 2008: 540
